# Außenanlagen
Angebotsaufforderung (GAEB 90, DA83)
DV-Nummer: 9P027_Ha
Währung: EUR
Auftraggeber: Covivio Immobilien GmbH, , Essener Straße 66, 46047 Oberhaus

## Zusätzlicher Text
Baubeschreibung Freianlagen Hauptstraße 17+19

Der Wohnungsbau an der Hauptstraße in Wentorf wurde modernisiert.
Die Zufahrten und Feuerwehrflächen sollen in diesem Zuge erweitert bzw
instandgesetzt werden.
Dazu gehören auch die Entwässerungeinrichtungen, sowie allgemeine
Einbauten in den Freianlagen
Die Außenanlagen umfassen den Bereich des bestehenden Zufahrten, sowie
die derzeitigen Vegetationsflächen.

Die Erschließung erfolgt über die Zufahrten auf der östlichen
Grundstücksseite

.
Die Entwässerung erfolgt über Kastenrinnen und Muldenrinnen, sowie über
verschiedene Versickerungsstreifen.
Die Ausstattung erfolgt mit Fahrradständern und Pollerleuchten.

Folgende Arbeitsschritte sind geplant:
- Arbeiten in Einzelflächen zur Sanierung aller Pflasterflächen und
Schotterrasenflächen
- Arbeiten auf denVegetationsflächen zur Herstellung der
Vegetationsflächen
- Herstellen einer Beleuchtungsanlage

Hinweis: Im Beilauf der Tiefbauarbeiten werden die Leitungen der
Blitzschutzanalge im Baugrund in bestimmten Abschnitten zusammengeführt.

Gegenstand der Ausschreibung
Tiefbau- und Landschaftsgärtnerische Arbeiten zur Sanierung der
Befestigten Flächen der Hauptstraße 17+19 in Wentorf

Vermessung
Es wird ein Höhenpunkt gestellt, weitere zur Erbringung der Leistungen
dieses LV erforderliche Messarbeiten sind mit einzukalkulieren und
werden nicht gesondert vergütet.

Anlieferungen an die Baustelle
Es sind für die Anlieferungen sowie auch für Entsorgungen/Abholung von
der Baustelle die folgenden Zeiten nicht möglich:
Täglich:  von 07-17 Uhr bzw. nur nach gesonderter Abstimmung mit der
Objektüberwachung.

## Außenanlagen
Datum: 10.02.25

### Bereich 01 Erdbau

#### Abschnitt 01.01 Rückbau/ Sonstiges

**01.01.0010 Pflanzliche Bodendecke einschl. oberster durchwurzelter Bodenschicht a bräumen**
Pflanzliche Bodendecke
einschl. oberster durchwurzelter Bodenschicht,
ca. 5 cm, abräumen, Wurzeln, Ausläufer und
Rhizome komplett ausbauen.
Anfallende Stoffe werden Eigentum des AN
und sind zu beseitigen.
Bewuchs: bodendeckende und zurückgeschnittene
Kleinsträucher und Bodendecker
Abrechnung nach Bearbeitungsfläche in der
Abwicklung
Menge: 750,000 m2

**01.01.0020 Pflanzliche Bodendecke abräumen einschl. oberster Bodenschicht, Bewuchshöhe bis 50 cm**
Pflanzliche Bodendecke
einschl. Wurzelwerk abräumen
Anfallende Stoffe werden Eigentum des AN und sind zu
beseitigen
Bewuchshöhe bis 150 cm
Bewuchs: Bodendecker, Sträucher
Neigung der Flächen eben
Bodenklasse 1 DIN 18300
Abrechnung nach Bearbeitungsfläche in der Abwicklung
Menge: 150,000 m2

**01.01.0030 Pflasterbelag aus Beton aufnehmen und beseitigen**
Pflasterbelag aufbrechen und aufnehmen
einschl. Bettung
Dicke der Bettung: bis 5 cm
Pflaster aus Betonplatten
Format: ca. 50 x 50 cm
Dicke bis 10 cm
Fugenfüllung aus Sand
Alle Stoffe sind fachgerecht zu entsorgen.
in Einzelflächen
Menge: 480,000 m2

**01.01.0040 Pflasterbelag aus Beton aufnehmen und beseitigen**
Pflasterbelag aufbrechen und aufnehmen
einschl. Bettung
Dicke der Bettung: bis 5 cm
Pflaster aus Beton
Format: ca. 20 x 10 cm
Dicke bis 8 cm
Fugenfüllung aus Sand
Alle Stoffe sind fachgerecht zu entsorgen.
in Einzelflächen
Menge: 730,000 m2

**01.01.0050 Borde und Kantensteine aufnehmen und beseitigen**
Borde und Kantensteine aufnehmen und beseitigen
Bordstein aus Beton
Länge: 100 cm
Höhe bis 30 cm
versetzt als Tiefbord
Dicke des Unterbetons bis 15 cm
Bordsteine einschl. Bettung und Rückenstütze aufnehmen
Ausführung in Einzelabschnitten
Anfallende Stoffe sind fachgerecht zu entsorgen.
Menge: 200,000 m

**01.01.0060 Rasengittersteine aus Beton aufnehmen und entsorgen**
Rasengittersteine aufbrechen und aufnehmen
einschl. Bettung und Füllung der Rasenkammern
Dicke der Bettung: bis 5 cm
Pflaster aus Betonplatten
Format: bis ca. 60 x 60 cm
Dicke bis 15 cm
Fugenfüllung aus Oberbodengemisch
Alle Stoffe sind fachgerecht zu entsorgen.
in Einzelflächen
Menge: 270,000 m2

**01.01.0070 Ungebundene Befestigung aus Schotter aufbrechen und aufnehmen**
Ungebundene Befestigung
aufbrechen und aufnehmen
in Bestandsflächen
Tragschicht aus Schotter in unterschiedlicher Körnung
von 0 bis 45 mm
Schichtdicke: bis 25 cm
Das Aufbruchmaterial ist fachgerecht abzufahren.
Mengenermittlung nach Abtragsprofilen.
Menge: 10,000 m3

**01.01.0080 Ungebundene Befestigung aus Sand-Schottergemisch**
Ungebundene Befestigung aus Sand-Schottergemisch
lösen, seitlich lagern und wiedereinbauen
in Bestandsflächen
Tragschicht aus Sand-Splitt-Schottergemisch
von 0 bis 45 mm
Schichtdicke: bis 20 cm
Menge: 5,000 m3

**01.01.0090 Hindernis aus Beton abbrechen**
Hindernis aus Beton abbrechen
im oder auf dem Boden
Anfallende Stoffe sind fachgerecht zu entsorgen.
Einzelgröße des Hindernisses ab 30 cm
Art des Hindernisses Beton unbewehrt von Fundamenten,
Mauern und Einbauten,
Ausführung als Vollabbruch nach Wahl des AG
Menge: 3,000 m3

**01.01.0100 Hindernis aus Beton abbrechen**
Hindernis aus Beton abbrechen
im oder auf dem Boden
Anfallende Stoffe sind fachgerecht zu entsorgen.
Einzelgröße des Hindernisses ab 30 cm
Art des Hindernisses Beton bewehrt von Fundamenten,
Mauern und Einbauten,
Ausführung als Vollabbruch nach Wahl des AG
Menge: 3,000 m3

**01.01.0110 Querschlag herstellen Tiefe bis 60 cm**
Querschlag herstellen
zur Feststellung der Lage von Leitungen
einschließlich Handschachtung
Tiefe:  bis 60 cm
Breite: 50 cm
einschließlich Wiederverfüllung
des Grabens mit dem Aushubmaterial
verdichten, Verdichtungsgrad DPr 100 %
Menge: 30,000 m

**01.01.0120 Leitungen und Kabel sichern, quer**
Leitungen und Kabel sichern
Quer zum Leitungsgraben verlaufende Kabel unter
Spannung
und Leitungen von Hand freilegen und bis zur Verfüllung
der Gräben gegen Beschädigung und Bruch sichern.
Mehrere Leitungen, die in der Draufsicht einen
Zwischenraum von weniger als 1,0 m haben, werden
wie eine Leitung abgerechnet,
Erschwernisse bei Erd-und Verbauarbeiten werden nicht
gesondert vergütet,
Die Vorschriften und Anweisungen der
Unterhaltungsträger der Kabel
ist zu beachten.
Menge: 5,000 St

**01.01.0130 Leitungen und Kabel sichern, längs**
Leitungen und Kabel sichern
Längs zum Leitungsgraben verlaufende Kabel unter
Spannung
und Leitungen von Hand freilegen und bis zur Verfüllung
der Gräben gegen Beschädigung und Bruch sichern.
Mehrere Leitungen, die in der Draufsicht einen
Zwischenraum von weniger als 1,0 m haben, werden
wie eine Leitung abgerechnet,
Erschwernisse bei Erd-und Verbauarbeiten werden nicht
gesondert vergütet,
Die Vorschriften und Anweisungen der
Unterhaltungsträger der Kabel
ist zu beachten.
Menge: 6,000 St

**01.01.0140 Bodenanalyse des abzufahrenden Bodens**
Bodenanalyse des abzufahrenden Bodens
Untersuchung gemäß durch zugelassenes Labor.
Das Ergebnis ist der Bauüberwachung
und dem AG zu übergeben.
Menge: 1,000 St

**01.01.0150 Boden lösen, laden und abfahren**
Boden aus Grünflächen
profilgerecht lösen, laden und abfahren
Bodenklasse 3-5  DIN 18300
Abtragtiefe bis ca. 55 cm
Anfallende Stoffe sind fachgerecht
zu entsorgen.
Mengenermittlung nach Abtragsprofilen
Menge: 150,000 m3

**01.01.0160 Boden lösen, laden und abfahren Boden stark durchsetzt mit Bauschuttr esten**
Boden aus Verkehrsflächen
profilgerecht lösen, laden und abfahren
Bodenklasse 3-5 DIN 18300,
zusätzlich stark durchsetzt mit
Bauschuttresten
Durchmesser bis 30 cm
Abtragtiefe bis 60 cm
Anfallende Stoffe sind fachgerecht zu
entsorgen.
Mengenermittlung nach Abtragsprofilen
Menge: 10,000 m3

**01.01.0170 Unbrauchbaren Oberboden profilgerecht abtragen, laden, fördern und abfahren**
Unbrauchbaren Oberboden
gemäß DIN 18300
profilgerecht abtragen, laden, fördern
und abfahren. Anfallende Stoffe werden
Eigentum des AN und sind zu beseitigen.
Abtragsdicke bis 30 cm
Bodenklasse 1 DIN 18300
Abrechnung nach Abtragsprofile in der
Abwicklung
Menge: 30,000 m3

**01.01.0180 Zulage zur Vorposition für Boden Z0**
Zulage zur Vorposition für Boden Z0
gemäß LAGA
Menge: 75,000 m3

**01.01.0190 Zulage zur Vorposition für Boden Z1.1**
Zulage zur Vorposition für Boden Z1.1
gemäß LAGA
Menge: 20,000 m3

**01.01.0200 Zulage zur Vorposition für Boden Z1.2**
Zulage zur Vorposition für Boden Z1.2
gemäß LAGA
Menge: 30,000 m3

**01.01.0210 Zulage zur Vorposition für Boden Z 2**
Zulage zur Vorposition für Boden Z 2
gemäß LAGA
Menge: 25,000 m3

**01.01.0220 Handschachtung als Zulage**
Handschachtung
als Zulage zu den Vorposition des Erdbaus,
Ausführung im Bereich von Ver- und
Entsorgungsleitungen und im Kronenbereich vorhandener
Bäume auf Anordnung des AG.
Menge: 10,000 m3

**01.01.0230 Zaun aus Holz abbrechen und entsorgen**
Zaun aus Holz abbrechen und entsorgen
bestehend aus Holzbohlen
Länge der Holzbohlen bis ca. 2m
Höhe des Zauns bis ca. 50cm
Einschließlich fachgerechter Entsorgung.

einschließlich Abbruch Pfosten und Fundamenten.
Menge: 50,000 m

### Bereich 02 Oberbau, Deckschichten

#### Abschnitt 02.01 Wege

**02.01.0010 Planum herstellen und verdichten**
Planum
herstellen und verdichten
Ebenflächigkeit 2 cm unter der 4-m-Latte
Ev2-Wert 45 MN/m2, Ev2/Ev1 < 2,5
Bodenklasse 3-4 DIN 18300
Menge: 2300,000 m2

**02.01.0020 Frostschutzschicht liefern und herstellen**
Frostschutzschicht
gem. ZTV Sob-StB / TL SoB-StB
für Betonsteinflächen
Verdichtungsgrad Dpr mind. 103 %
Ev2-Wert 100 MN/m2,
aus F1 - Füllsand
Feinkornanteil < 0,063 mm von < 5 Gew.-%
nach Einbau und Verdichtung,

Schichtdicke: 25 cm.
Menge: 100,000 m3

**02.01.0030 Schottertragschicht D:20 cm herstellen**
Schottertragschicht
gem. ZTV Sob-StB / TL SoB-StB
für Betonsteinflächen
Verdichtungsgrad Dpr mind. 103 %
Ev2-Wert 150 MN/m2,
aus Schotter-Splitt-Sand-Gemisch aus Hartgestein
Körnung 0/32 mm
Feinkornanteil < 0,063 mm von < 5 Gew.-%
nach Einbau und Verdichtung,

Schichtdicke: 20 cm.
Menge: 250,000 m3

**02.01.0040 Schottertragschicht wie Vorposition, jedoch 5-10 cm**
Schottertragschicht wie Vorpositon
jedoch 5-10cm auf bausseitiger Schottertragschicht
einbauen
Menge: 6,000 m3

**02.01.0050 Betonpflaster 30x20x10 cm liefen und herstellen**
Betonpflaster 30x20x10 cm,
nach ZTV Pflaster-StB / TL Pflaster-StB und Merkblatt
für Flächenbefestigungen mit Pflaster- und
Plattenbelägen herstellen,
Material: Betonpflaster, 30x20 cm
Pflasterstärke: 10 cm, mit Mikrofase
mit Abstandshaltern und allseitigen Verbundnocken
Farbe: graphit hell, mit Vorsatz
Typ: Modula plus
Hersteller: Berding Beton
Industriestr. 6, 49439 Steinfeld
Tel.  05492 - 87 - 0
oder glw.
Angebotenes
 Produkt:  (vom Bieter
einzutragen)  '

....................................................'

Verlegart: halber Versatz
Pflaster aus mehreren Paletten gemischt verlegen,
Bettung aus Material nach TL Pflaster-StB,
Splitt-Brechsandgemisch 0-5 mm aus Hartgestein,
Dicke in verdichtetem Zustand: 3-4 cm
Pflaster höhengerecht versetzen
Fugenbreite: 5 mm
Pflasterfugen mindestens  2-lagig vollfugig einkehren
und einschlämmen mit Material nach TL Pflaster-StB,
mit Brechsand aus Hartgestein 0-2 mm,
Pflaster ist im Nachgang abzurütteln.
Überschüssiges Fugenmaterial geht in Eigentum des AN
über und wird beseitigt.
Fugenfarbe: grau.
Die Fugen müssen absolut fluchtgerecht hergestellt
werden.

Das Material ist mittels Handmuster durch den AG zu
bemustern.
Menge: 1250,000 m2

**02.01.0060 Anschlußarbeiten D: 10 cm**
Anschlussarbeiten D: 10 cm
für vorbeschriebenene Betonwerksteine
für Materialstärken von  10 cm
für das Herstellen von geradlinigen und radialen
Schnittkanten und winkeligen Auskerbungen
mit Motorschneidegerät mit diamantbesetzter
Trennscheibe im Nassschnitt
Menge: 200,000 m

**02.01.0070 Rinne aus Muldensteinen liefern und herstellen**
Rinne aus Muldenstein 33/30/12 cm
herstellen auf einem mind. 20 cm dicken Betonfundament
aus Beton C20/25 liefern und in eine Mörtelbettung
versetzen,
die Unterseiten der Steine vor dem Versetzten mit
mind. 2kg/m2 Haftschlämme  vorbehandeln,
Bettungsmörtel erdfeucht einbringen
Dicke in verdichtetem Zustand: 4 cm
Steine hammerfest und höhengerecht versetzen
Fugenbreite: 8 mm
Pflasterfugen mit hydraulisch Fugenmörtel
einschlämmen und anschließend gründlich reinigen
Fugenmörtelhersteller: Stein Tec GmbH
oder glw. Produkt von: Marbos GmbH & Co KG,
oder gleichwertiger Art,
Angebotenes

Produkt:'

....................................................'

  (vom Bieter einzutragen),
Fugenfarbe: hellgrau

In engen Radien sind die Steine erforderlichenfalls auf
Gehrung zu schneiden. Den Anschluß an Straßenabläufe
etc.

Im Abstand von höchstens 12 m, bei befahrenen Rinnen
von 4 bis 6 m, sind Bewegungsfugen mit mindestens 8 mm
und höchstens 15 mm Breite herzustellen. Sie sind durch
eine Fugeneinlage und einen mindestens 30 mm tiefen
Fugenschluss aus Pflasterfugenmasse oder Fugeneinlage
herzustellen.
Rinnenbreite: 30 cm
Menge: 93,000 m

**02.01.0080 Anschlußarbeiten D: 12 cm**
Anschlussarbeiten D: 12 cm
für Betonwerksteine
für Materialstärken von 12 cm
für das Herstellen von geradlinigen und radialen
Schnittkanten und winkeligen Auskerbungen
mit Motorschneidegerät mit diamantbesetzter
Trennscheibe im Nassschnitt
Menge: 10,000 m

**02.01.0090 Frostschutzschicht D:30 cm herstellen**
Frostschutzschicht als 1. Tragschicht
Verdichtungsgrad Dpr mind. 103 %
Ev2-Wert 100 MN/m2
aus Schotter-Splitt-Sand-Gemisch aus Hartgestein
Körnung 0/45 mm
Feinkornanteil < 0,063 mm von < 5 Gew.-%
nach Einbau und Verdichtung,
Schichtdicke 30 cm.
Menge: 114,000 m3

**02.01.0100 Schottertragschicht D:20 cm herstellen**
Schottertragschicht
Verdichtungsgrad Dpr mind. 103 %
Ev2-Wert 120 MN/m2
aus Schotter-Splitt-Sand-Gemisch aus Hartgestein
Körnung 0/45 mm
Feinkornanteil < 0,063 mm von < 5 Gew.-%
nach Einbau und Verdichtung,
Schichtdicke 20 cm.
Menge: 152,000 m3

**02.01.0110 Schotterrasen herstellen**
Schotterrasen herstellen
Kalksteinschotter 8-45 mm gemischt mit
maximal 10-15 % Oberboden
Bodenklasse 1 DIN 18300
profilgerecht mit einer Ebenflächigkeit von nicht mehr
als 2 cm auf 4-m-Latte
einbauen
Verdichtungsgrad Dpr mind. 103 %
Ev2-Wert 100 MN/m2
Einbaustärke 20 cm
Fläche bis zum vollständigen Schließen sämtlicher
Hohlräume einschlämmen
mit Oberboden, anschließend Oberfläche mit Oberboden
bis 2 cm Stärke andecken, einschließlich fertigem
Planum und Einsaat mit Landschaftsrasen für
Trockenlagen mit RSM 7.2.
Menge: 760,000 m2

**02.01.0120 Tiefbordstein 100/30/10 cm setzen, linear**
Tiefbordstein 100/30/10 cm setzen, linear
Bordstein aus Beton
als Einfassung herstellen
Größe 100x30x10 cm
Farbe: Beton grau
setzen mit Bettung und Rückenstütze
Bettung und Rückenstütze aus Beton
nach DIN EN 206 / DIN 1045 Beton C20/25
10 cm Bettung und 15x15 cm Rückenstütze
bis 2/3 der Bauhöhe
Borde setzen als Tiefbord 3 cm unter
OK-Belag mit 3 mm Fuge.
Die Rückenstütze und Bettung aus Beton ist
einzuschalen und ausreichend zu verdichten
Menge: 220,000 m

**02.01.0130 Zulage zur Vorposition**
wie Vorposition,
jedoch Liefern und Herstellung
Tierbordsteine in Radien,
verschiedene Radiensteine gemäß Planung
Menge: 26,000 m

**02.01.0140 Ablängen vom Tiefbordstein der Vorposition**
Ablängen vom Tiefbordstein der Vorposition auf
die gewünschte Länge durch trennen des Tiefbordstein
nach Vorortaufmaß.
Die Entsorgung des Verschnitts, Transport zur
Einbaustelle,
Vormessen und der Materialverlust bei den
Schneidarbeiten
ist in die Position für die Anschlussarbeiten
einzukalkulieren.
Menge: 20,000 St

**02.01.0150 Rasenbord liefern und einbauen**
Rasenbord liefern und einbauen
Format: 100x6x25cm
Farbe: grau
einschließlich notwendiger Erdarbeiten
in ein Betonfundament C20/25 mit
mind. 15cm Rückenstütze einbauen.
liefern und nach Herstellerangaben einbauen
Menge: 175,000 m

**02.01.0160 Ablängen vom Rasenbord der Vorposition auf**
Ablängen vom Rasenbord der Vorposition auf
die gewünschte Länge durch trennen des Rasenbordsteins
nach Vorortaufmaß.
Die Entsorgung des Verschnitts, Transport zur
Einbaustelle,
Vormessen und der Materialverlust bei den
Schneidarbeiten
ist in die Position für die Anschlussarbeiten
einzukalkulieren
Menge: 50,000 St

**02.01.0170 Flachborde liefern und einbauen**
Flachborde liefern und einbauen
Format: 100x20x25cm (F10)
Farbe: weiss eingefärbt
einschließlich notwendiger Erdarbeiten
setzen mit Bettung und Rückenstütze
Bettung und Rückenstütze aus Beton
nach DIN EN 206 / DIN 1045 Beton C20/25
liefern und nach Herstellerangaben einbauen
Menge: 18,000 m

**02.01.0180 Zulage zur Vorposition,**
Zulage zur Vorposition,
jedoch Flachbordsteine als Radiensteine liefern
einbauen
verschiedene Radiensteine
Baulänge 40 cm (R = 0,5/0,75/1,0/1,25/1,5/2,0/2,5/3,0
m)
Farbe: weiss eingefärbt
einschließlich notwendiger Erdarbeiten
setzen mit Bettung und Rückenstütze
Bettung und Rückenstütze aus Beton
nach DIN EN 206 / DIN 1045 Beton C20/25
liefern und nach Herstellerangaben einbauen.
Menge: 8,000 m

**02.01.0190 Ablängen vom Flachbord der Vorposition auf**
Ablängen vom Flachbord der Vorposition auf
die gewünschte Länge durch trennen des Flachbordsteins
nach Vorortaufmaß.
Die Entsorgung des Verschnitts, Transport zur
Einbaustelle,
Vormessen und der Materialverlust bei den
Schneidarbeiten ist in die Position für die
Anschlussarbeiten
einzukalkulieren
Menge: 8,000 St

**02.01.0200 Versickerungskiesstreifen herstellen**
Versickerungskiesstreifen herstellen
aus gewaschenem Kies 16/32mm
Breite: 50cm
Tiefe: bis 60cm
einschließlich Erdarbeiten, Drainagerohr DN 100 und
Filtervlies,
Sickerpackung aus Drainkies 16/32 mm, Sieblinie
DIN1045Drainagepackung mit Filtervlies, Gewicht 300
g/m2vollständig ummanteln.
Ausmaße der Sickerpackung: 100 x 30 x 30 cm.
Die Sickerpackung ist mit gewaschenem Kies 16/32mm
auf eine Stärke von 30cm zu Überfüllen.
Menge: 33,000 m

### Bereich 03 Baukonstruktionen in Außenanlagen

#### Abschnitt 03.01 Einfriedungen

**03.01.0010 Stabgitterzaun liefern und herstellen**
Stabgitterzaun liefern und herstellen
einschließlich notwendiger Erdarbeiten, Fundamenten,
Pfosten, End- und Anfangspfosten und Passzaunelementen.
Doppelstabmattenzaun bestehend aus waagerecht und
senkrecht verlaufenden Rundstählen punktverschweißt.
Waagerecht doppelt 8mm Durchmesser und senkrecht 6mm
Durchmesser. Die Pfosten mit Abdeckleiste aus
Flacheisen 40x5mm aus werksneuem Rechteckrohr innen und
außen feuerverzinkt und oben mit einer PVC-Kappe
geschlossen.
Farbbeschichtung: keine, nur feuerverzinkt
Die Pfosten werden in örtlich geschüttete
Betonfundamente gesetzt aus Beton nach DIN EN 206/DIN
1045 Beton C20/25,
Pfosten höhen-, lot- und fluchgerecht versetzen
Zaunverlauf siehe Lage- und Höhenplan.
Abmessungen:
Gittermattenhöhe: 80cm
Maschenweite: 50x200mm
Oberer Abschluss: Stäbe ohne Überstand
Unterer Abschluss: Stäbe mit Überstand
Pfosten aus Rechteckrohr: 60x40mm
Korrosionsschutz: Feuerverzinkung gem. EN ISO 1461
zaun an den Anfangs- und Endpunkten entsprechend
einkürzen.
Beschädigung der Verzinkung ist nachzuarbeiten.
Menge: 93,000 m

**03.01.0020 Dopellflügige Toranlage aus Stabgitterzaun herstellen**
Dopellflügige Toranlage aus Stabgitterzaun herstellen
einschließlich notwendiger Statik, Werkplanung,
Erdarbeiten, Punktfundamenten, Rahmen aus
Rechteckprofilen, Pfosten, Torbeschlägen,
Bodenschieber innenliegen mit Schließer,
Bodenplatte zum Verriegeln des Bodenschiebers im Belag
mit Einhängewinkel, zwei Zylinderschlössern für
Doppelschließanlage (Feuerwehrschließung) und
beidseitigen Türdrückern.
Torfüllung mit Doppelstabmattenzaun wie in Vorposition
beschrieben.
Die Pfosten sind in Punktfundamenten zu verankern aus
Beton nach DIN EN 206, Beton C20/25.
Lichte Weite: 420cm
Flügelbreite: 210cm
Torhöhe: 80cm
Pfosten: 120x120cm
Rahmen aus Rechteckprofil: 60x40mm
Maschenweite: 50x200mm
Korrosionsschutz: Feuerverzinkung gem. EN ISO 1461
Menge: 5,000 St

**03.01.0030 Einflügige Toranlage aus Stabgitterzaun herstellen**
Einflügige Toranlage aus Stabgitterzaun herstellen
einschließlich notwendiger Statik, Werkplanung,
Erdarbeiten, Punktfundamenten, Rahmen aus
Rechteckprofilen, Pfosten, Torbeschlägen,
Einfachschließanlage und beidseitigen Türdrückern.
Torfüllung mit Doppelstabmattenzaun wie in Vorposition
beschrieben.
Die Pfosten sind in Punktfundamenten zu verankern aus
Beton nach DIN EN 206, Beton C20/25.
Lichte Weite: 150cm
Flügelbreite: 140cm
Torhöhe: 80cm
Pfosten: 120x120cm
Rahmen aus Rechteckprofil: 60x40mm
Maschenweite: 50x200mm
Korrosionsschutz: Feuerverzinkung gem. EN ISO 1461
Menge: 2,000 St

#### Abschnitt 03.02 Sonstiges

**03.02.0010 Boden für Fundamente lösen, laden und abfahren**
Boden für Fundamente
mit Arbeitsraum für Folgearbeiten
profilgerecht lösen, laden und abfahren,
Aushub ab Geländeoberfläche
Fundamente als Streifenfundamente und
Brückenfundamentplatten,
Aushubtiefe bis 150 cm
Bodenklasse 3-5 DIN 18300
Abrechnung über Abtragsprofile.
Menge: 30,000 m3

**03.02.0020 Winkelstützwand aus Betonfertigteilen Höhe 105cm**
Winkelstützwand aus Betonfertigteilen Höhe 105cm
einschließlich standfeste Verdichtung der Koffersohle,
40 cm Frostschutzschicht aus
Schotter-Splitt-Sand-Gemisch
aus Hartgestein, Körnung 0/45 mm
10 cm Sauberkeitsschicht Beton C12/15 nach DIN EN 206 /
DIN 1045 und Erdarbeiten.
elastischer Fugenausbildung, Verzahnung der Mauerteile
untereinander,für das Versetzen der Mauerwange dürfen
keine
Montagehaken in die sichtbare Oberfläche eingelassen
werden, Stützmauer mit einseitigem Erddruck,

Hersteller:'

....................................................'

 (vom Bieter einzutragen),

Mauerkopfbreite: 12 cm
Höhe der Stützwand: 105 cm,
Einzellänge der Mauerelemente 100 cm
Höhe über Gelände und Sichtfläche zur Pflasterfläche:
10 bis 20 cm,
Stützfußbreite gem. zu erstellender Statik,
Winkelstützwand mit beidseitiger Sichtseite,
Betonfertigteil aus Sichtbeton an den sichtbaren
Seiten,

Die Mauerteile sind in der Höhen- und Längsflucht
sauber auszurichten und absolut fluchtgerecht zu setzen
ohne sichtbare Versätze und sind nicht sichtbar
untereinander im Fugenstoßbereich zu verzahnen.
Die Werkzeichnung ist vor der Produktion zur Freigabe
vorzulegen.
Fugenbreite 5 mm,
die Fugen sind im sichtbaren Bereich beidseitig
elastisch zu verfugen und im nicht sichtbaren Bereich
mit Bitumenklebeband zu verschließen.
Menge: 8,000 m

### Bereich 04 Technische Anlagen

#### Abschnitt 04.01 Abwasseranlagen

**04.01.0010 Boden ausheben u. beseitigen der Gräben Schächte**
Boden der Gräben und Schächte
für Entwässerungskanäle, Schächte
und Bauwerke profilgerecht ausheben
nach Abtrag der Oberflächenbefestigung
Aushub wird Eigentum des AN und ist
zu beseitigen
Aushubtiefe bis 150 cm
Sohlenbreite der Gräben nach
DIN 4124 über 40 bis 90 cm
Bodenklasse 3-5 DIN 18300
Grabenverfüllung wird gesondert vergütet
Menge: 32,000 m3

**04.01.0020 Boden der Gräben und Schächte ausheben in Handschachtung als Zulage**
Boden der Gräben und Schächte
als Zulage zu den Vorpositionen der
Erdarbeiten für den Kanalbau für
Ausheben von Hand
Menge: 10,000 m3

**04.01.0030 Einbau von zu liefernden Füllmaterial in der Leitungszone**
Einbau von Füllmaterial
in der Leitungszone
profilgerecht mit vom AN
zu liefernden Stoffen
Material: Sand 0-2 mm
verdichten, Verdichtungsgrad DPr 103 %
Einbauhöhe bis 150 cm
Menge: 20,000 m3

**04.01.0040 Entwässerungskanal DN150 aus KG2000 verlegen**
Entwässerungskanal/-leitung
aus KG2000 verlegen
Rohrverbindung mit Steckmuffe
DN 150
Auflager aus Sand, 10 cm stark
Auflagerwinkel 90 Grad
in vorbereiteten Graben
Grabentiefe bis 150 cm
liefern und fachgerecht einbauen
Menge: 100,000 m

**04.01.0050 Bogen DN150 aus KG2000**
Entwässerungskanal/-leitung
aus KG2000
Bogen als Zulage
30-90 Grad
DN 150
liefern und fachgerecht einbauen
Menge: 30,000 St

**04.01.0060 Überschiebmuffe DN150 aus aus KG2000 als Zulage**
Entwässerungskanal/-leitung
aus KG2000
Überschiebmuffe als Zulage
DN 150
liefern und fachgerecht einbauen
Menge: 10,000 St

**04.01.0070 Abzweig DN150 aus KG2000 als Zulage**
Entwässerungskanal/-leitung
aus KG2000
Abzweig als Zulage
Einfachabzweig / Sattelstück
DN 150 / 150
liefern und fachgerecht einbauen
Menge: 20,000 St

**04.01.0080 Kastenrinne Typ NW 100, Klasse B125**
Kastenrinne Typ NW 100
Klasse: B125
als Kastenrinne, in Teillängen,
aus Polymerbeton
Nenngröße: NW 100
Rinnensohle ohne Eigengefälle,
einschließlich aller notwendigen Anfangs- und
Endscheiben und erforderlicher Erdarbeiten,
Abdeckroste: mit Stegrost aus Guss, mit
integrierter Zarge verzinkt,
Fabrikat: Multiline V100
Hersteller: ACO
oder glw.
Angebotenes Produkt:
  (vom Bieter einzutragen) ...
Rinnenteile auf Betonauflager nach DIN EN 206 / DIN
1045
Beton C20/25, 15 cm dick
und einseitiger Rückenstütze 10 cm dick

einschließlich Anschluss an Sickerpackung.
Menge: 35,000 m

**04.01.0090 Kastenrinne Typ NW 100, Klasse D400**
Kastenrinne Typ NW 100
Klasse: D400
als Kastenrinne, in Teillängen,
aus Polymerbeton
Nenngröße: NW 100
Rinnensohle ohne Eigengefälle,
einschließlich aller notwendigen Anfangs- und
Endscheiben und erforderlicher Erdarbeiten,
Abdeckroste: mit Gussrost
Fabrikat: Multiline V100
Hersteller: ACO
oder glw.
Angebotenes Produkt:
  (vom Bieter einzutragen) ...
Rinnenteile auf Betonauflager nach DIN EN 206 / DIN
1045
Beton C20/25, 15 cm dick
und einseitiger Rückenstütze 10 cm dick

einschließlich Anschluss.
Menge: 11,000 m

**04.01.0100 Zulage Sinkkästen NW 100**
Zulage Sinkkästen NW100
mit seitlicher Ablauföffnung DN100 und Schlammfang
Menge: 10,000 St

**04.01.0110 Ablängen der Entwässerungsrinnen der Vorposition auf die gewünschte Lä nge.**
Ablängen der Entwässerungsrinnen
der Vorpositionen
auf die gewünschte Länge durch Trennen des
Kastenrinnenkörpers und der Roste auf die
gewünschte Länge nach Vorortaufmaß.
Einschließlich fachtechnischen Aufbereitungsarbeiten
wie Verzinkung der Schnittkanten.
Menge: 10,000 St

**04.01.0120 Strassenabläufe mit Naßschlammraum**
Strassenabläufe
aus Betonfertigteilen
mit Naßschlammraum ohne Geruchsverschluß,
Roste in Muldenform,
Höhe 125 cm
bestehend aus:
Bodenteil
Schaft
Schaftkonus
Auflagering
Aufsatz für Straßenablauf DIN 19594
Schlammfangeimer
Klasse C250
Längsaufsatz 300 x 500 mm
Schlitzweite 16 mm
versetzen auf Betonauflager nach DIN EN 206 / DIN 1045
Beton C20/25, Dicke 10 cm
Fertigteile aufsetzen und verfugen mit Zementmörtel
Ablauf an Kanalanschlußleitung DN150 anschließen
einschließlich erforderlicher Erdarbeiten.
Menge: 3,000 St

#### Abschnitt 04.02 Starkstromanlagen

**04.02.0010 Boden der Leitungsgräben ausheben und seitlich lagern**
Boden der Leitungsgräben
profilgerecht ausheben im Bereich
von zukünftigen Verkehrsflächen,
Aushub seitlich lagern zum Wiedereinbau,
Aushubtiefe bis 80 cm,
Grabenbreite: 30 - 60 cm,
Bodenklasse 3-5 DIN 18300
Menge: 25,000 m3

**04.02.0020 Boden der Leitungsgräben für Ausheben von Hand als Zulage zur Vorposition**
Boden der Leitungsgräben
als Zulage zu den Vorpositionen
für den Erdbau der Leitungsgräben
für Ausheben von Hand
Ausführung im Bereich von
kreuzenden Kabeln und Leitungen
Menge: 10,000 m3

**04.02.0030 Sandbett herstellen**
Auflager herstellen und verdichten
in den Leitungsgräben
Material: Sand 0/2 mm
Einbauhöhe 20 cm
Breite: 30-60 cm
Menge: 10,000 m3

**04.02.0040 Einbau von Füllmaterial seitlich lagernd in der Leitungszone**
Einbau von Füllmaterial
in der Leitungszone
profilgerecht mit seitlich lagerndem
Grabenaushub,
verdichten, Verdichtungsgrad DPr 103 %
Einbauhöhe bis 50 cm
Menge: 43,000 m3

**04.02.0050 Kabelleerrohr DN 110 verlegen von verschiedenen Leitungsträgern**
Kabelleerrohr mit Zugdraht,
von verschiedenen Leitungsträgern liefern und verlegen
in Leitungsgräben der Vorposition.
Kabelschutzrohr "Kabuflex R plus Typ 450" Type 110,
biegsam, Ringware aus PE, halogenfrei, Farbe schwarz.
Optimierte Verbundrohrbauweise (höhere
Druckfestigkeit), außen gewellt mit grüner gleitfähiger
Innenhaut für den schnellen Kabeleinzug.
Druckbeanspruchung Typ 450 und Schlagfestigkeit N nach
DIN EN 61386-24; unter Beachtung der EN 1610 und der
Verlegeanleitung des Herstellers, liefern und
fachgerecht nach den Verlegerichtlinien verlegen.
Hersteller: FRÄNKISCHE
Produkt: Kabuflex R plus Typ 450, Type 110

Angebotenes
Produkt:'

....................................................'
  (vom Bieter einzutragen)
oder gleichwertig
Menge: 120,000 m

**04.02.0060 Outdoor Stehleuchte mit einem konventionellen Sockel liefern und herstellen**
Outdoor Stehleuchte mit einem konventionellen Sockel.
Hauptmaterial: Aluminium und Polycarbonat (PC), Farbe:
anthrazit, Sockel: E27, Form: zylindrisch,
Bemessungsleistung: 20 W, Schutzklasse (EN 61140): I,
Schutzart (DIN EN 60529): IP 54, Stoßfestigkeitsgrad
nach IEC 62262: IK05, Anschlußspannung: 230V ~50Hz,
Durchmesser Leuchte: 12 cm, Maße (L/B/H): ( 12 / 12 /
86 cm ), Gewicht: 3 kg. Das Produkt erfüllt die
grundlegenden Anforderungen der anwendbaren
EU-Richtlinien und des Produktsicherheitsgesetzes und
trägt die CE-Kennzeichnung.

die Pollerleuchte ist auf einem Betonfundament C20/25
zu befestigen.

einschließlich  Erdarbeiten sowie Anschluss der
Pollerleuchte
mit allen notwendigen Anschlussteilen.
Menge: 23,000 St

**04.02.0070 Lichtstreifenband liefern und einbauen**
Lichtstreifenband liefern und einbauen
Abmessungen HxB: 30,5mm x 55mm
Material: Aluminium
Abdeckung: Matt
Lichtfarbe: Warmweiß
Farbtemperatur: 2700K
Schutzart: IP68

einschließlich Unterbauprofil und Lichtstreifenband
liefern
und in Mörtelbettung einbauen.
Das Lichtstreifenband ist beim Einsetzen elastisch und
wasserdicht abzukleben, um nachträglichen Wassereintrag
in das System zu vermeiden.

einschließlich Anfangs- und Endklappen, sowie aller
notwendigen Einbauteile und Anschluss an vorgestreckte
Elektroleitung.

In Einzellängen gemäß Planung.

Fabrikat: HR-Max
oder gleichwertig

Liefernachweis:
G&G Lichtdekor GmbH
Bognerhofweg 14
81825 München
Deutschland

Tel.: 089 954575640
Fax: 089 954575649
E-Mail: vertrieb1@lichtdekor.de
Menge: 8,000 m

### Bereich 05 Einbauten in Außenanlagen

#### Abschnitt 05.01 Einbauten in Außenanlagen

**05.01.0010 Fahrradständer in Pflasterbelag liefern und einbauen**
Fahrradständer herstellen
aus feuerverzinktem Rundstahl 48x2,5 mm
einschließlich Fundament und notwendiger Erdarbeiten,
und Pflasterzuschnitte,
liefern und einbauen.
Oberfläche feuerverzinkt
Fahrradständer Ausmaße
Breite: 800 mm, Gesamthöhe: 1200 mm
Höhe über OK-Gelände: 900 mm
Punktfundament: 40x40x50 cm nach DIN EN 206 / DIN
1045 aus Beton C20/25.
einschließlich notwendiger Erdarbeiten und Zuschnitte,
überschüssiger Boden/ Restmaterialien
sind zu Lasten des AN zu entsorgen.
Menge: 30,000 St

**05.01.0020 Liefern Pfosten aus Stahl feuerverzinkt, weiß lackiert,**
Pfosten aus Stahl feuerverzinkt, weiß lackiert,
zum Einbetonieren mit Erdankerstab.
Einschließlich Erdarbeiten und Fundamentarbeiten
Fundamentbemessung nach Herstellerangaben.

Pfostenhöhe über OK Gelände: 600mm
Pfostenlänge: 900 mm, davon Unterflur ca. 400 mm
Durchmesser: 60 mm

Ort: Randbegrenzung von Feuerwehrzufahrten
Liefern
Menge: 100,000 St

**05.01.0030 wie vor jedoch einbauen**
Menge: 100,000 St

**05.01.0040 Verkehrsschild liefern und einbauen**
Verkehrsschild inkl. Rohrpfosten liefern und einbauen
VZ nach Anweisung durch AG,
zum Beispiel VZ 2446 (Feuerwehrzufahrt Haltverbot nach
StVO, 210x594 mm) inklusive Rohschelle,
Befestigungsmaterial und 3 m Rohrpfosten zum
Einbetonieren (2,50 m über Flur), Durchmesser 60mm.
Retroreflektierend für das Betriebsgelände.
Fundamentgröße: 20x20x50cm bestehend aus Beton C20/25.
Einschließlich Erdarbeiten und Fundamentarbeiten.
Menge: 5,000 St

### Bereich 06 Vegetationsflächen

#### Abschnitt 06.01 Vegetationstechnische Bodenbearbeitung

**06.01.0010 Vegetationsschicht kreuzweise lockern durch Fräsen**
Vegetationsschicht kreuzweise lockern
durch Fräsen
Tiefe 15 cm
Rand- und Kleinstflächen sind von Hand durch
Umgraben zu lockern
Steine und Fremdkörper
Unkraut und schwer verrottbare Pflanzenteile ablesen,
Dauerunkräuter ausgraben
Stoffe werden Eigentum des AN und sind zu beseitigen
Bodenklasse 1 DIN 18300
Neigung der Flächen: eben
Abrechnung nach Bearbeitungsfläche in der Abwicklung
Menge: 3640,000 m2

**06.01.0020 Zulage Vegetationsschicht lockern zur Vorposition**
Zulage Vegetationsschicht lockern zur Vorposition
in Handarbeit, im Bereich der Bestandsbäume
Menge: 100,000 m2

**06.01.0030 Oberboden gütegesichert liefern und einbauen, D 15cm**
Oberboden gütegesichert nach DIN
liefern und einbauen
Dicke: 15 cm
Menge: 1000,000 m2

**06.01.0040 Oberboden gütegesichert liefern und einbauen, D 30cm**
Oberboden gütegesichert nach DIN
liefern und einbauen
Dicke: 30 cm
Menge: 135,000 m2

#### Abschnitt 06.02 Pflanzflächen

**06.02.0010 Alchemilla mollis liefern und pflanzen**
Alchemilla mollis  liefern und pflanzen'

im 9cm Topf

Pflanzung ca. 2 Stk/m²
Menge: 270,000 St

**06.02.0020 Geranium sanguienum Album liefern und pflanzen**
Geranium sanguienum Album liefern und pflanzen

im 9cm Topf

Pflanzung 4 Stk./m²
Menge: 540,000 St

**06.02.0030 Potentilla neumanniana liefern und pflanzen**
Potentilla neumanniana liefern und pflanzen

im 9cm Topf

Pflanzung 4 Stk./m²
Menge: 540,000 St

**06.02.0040 Rudbeckia fulgida deamii liefern und pflanzen**
Rudbeckia fulgida deamii  liefern und pflanzen'

im 9cm Topf

Pflanzung 2 Stk./m²
Menge: 270,000 St

**06.02.0050 Anemone "Honorine Jobert" liefern und pflanzen**
Anemone "Honorine Jobert" liefern und pflanzen

im 9cm Topf

Pflanzung 3 Stk./m²
Menge: 405,000 St

**06.02.0060 Allium giganteum liefern und pflanzen**
Allium giganteum  liefern und pflanzen
als Zwiebel
ca. 8 Stk/m²
Menge: 1080,000 St

**06.02.0070 Fertigstellungspflege der Pflanzflächen**
Fertigstellungspflege
der Pflanzflächen gem. DIN 18916
für die Zeit bis zur Abnahme nach 1. Vegetationsperiode

Höhe: 100cm
Pflanzflächen bei Bedarf nacharbeiten, Verankerungen,
Bewässerungsanlage kontrollieren und instandhalten,
Gießmulden nacharbeiten.
Prüfen der Wasserverhältnisse im Erdreich (Staunässe)
und Befall von Pflanzenkrankheiten und -schädlingen.
Bei Krankheits- oder Schädlingsbefall und Staunässe im
Erdreich ist umgehend die Bauleitung des AG und der AG
zu informieren und Schutzmaßnahmen abzustimmen und
durchzuführen.
Nachschneiden trockener Triebe, ggfls. Korrekturschnitt
und schneiden von Stammschößlingen vornehmen.
Gesamte Pflanzfläche von Unrat säubern,
Anfallender Unrat ist fachgerecht zu entsorgen
Arbeitsgänge im Abstand von 3-4 Wochen.
Wässern wird gesondert vergütet.
Menge: 135,000 m2

**06.02.0080 Wässern der Pfllanzfläche**
Wässern
der Pflanzflächen
gem. DIN 18916 für die Zeit bis zur Abnahme
nach einer Vegetationsperiode
Wasser kann den vorhandenen Zapfstellen
entgeltlich entnommen werden,
Mindestwassermenge je Wässerungsgang/m²: 20 ltr/m²
Arbeitsgänge: ca. 15 Stk. bis zur vollständigen
Inbetriebnahme der Bewässerungsanlage,
nat. Niederschläge und Wasserverhältnisse im Erdreich
sind zu berücksichtigen.
Die einzelnen Arbeitsgänge sind der Bauleitung durch
Rapportzettel anzuzeigen.
Abrechnung pro Wässerungsgang für einen Baum.
Menge: 135,000 m²

**06.02.0090 Abdeckung der Pflanzflächen herstellen**
Abdeckung der Pflanzflächen herstellen
bestehen aus Rindenmulch
ca. 10cm stark
Menge: 135,000 m2

#### Abschnitt 06.03 Rasen und Saatflächen

**06.03.0010 Planum für Saatflächen herstellen**
Planum für Saatflächen herstellen
Abweichung von der Sollhöhe 2 cm
Steine, Fremdkörper, Unkraut und schwer verrottbare
Pflanzenteile ablesen
Durchmesser der Steine und Fremdkörper ab 3 cm
Stoffe werden Eigentum des AN und sind zu beseitigen
Neigung der Flächen: bis 1:3
Bodenklasse 1 DIN 18300
Abrechnung nach Bearbeitungsfläche in der Abwicklung.
Menge: 3500,000 m2

**06.03.0020 Rasenansaat**
Rasenansaat
mit Saatgutmischung für Gebrauchsrasen
in zwei gekreuzten Arbeitsgängen mit je der Hälfte
der Saatgutmenge,
Saatgutmenge: 25 g/m2
Saatgutmischung entsprechend der RSM 2.3
Sorte: Gebrauchsrasen
Neigung der Flächen: eben bis 1:3
Abrechnung nach Ansaatfläche in der Abwicklung
Menge: 3500,000 St

**06.03.0030 Saatgut für Blumenwiese liefern und aussaen**
*** Bedarfsposition ohne GB
Saatgut für Blumenwiese liefern und aussaen
Blumenwiese Mischung UG1
mit ca. 3g/m2 (Blumen und Gräser)
einschl. 2g/m2 Schnellbegrüner
und Füllstoff zum Hochmischen auf 10g/m2
Das Saatgut ist mit einem Wässerungsgang anzuwässern.

Liefernachweis:
Rieger-Hoffmann GmbH
In den Wildblumen 7-13
74572 Blaufelden-Raboldshausen
Menge: 100,000 m2

**06.03.0040 Fertigstellungspflege der Rasenfläche**
Fertigstellungspflege
der Rasenfläche gem. DIN 18917
Art Gebrauchsrasen
Rasen mähen
Wuchshöhe: 6-10 cm
Schnitthöhe: 4 cm
Anzahl der Schnitte: 15
Schnittgut wird Eigentum des AN und ist zu beseitigen
Neigung der Flächen: bis 1:3

Abrechnung nach Bearbeitungsfläche in der Abwicklung.
Menge: 3500,000 m2

**06.03.0050 Wässern der Rasenflächen in der Fertigstellungspflege ausführen**
Wässern
Rasenflächen in der Fertigstellungspflege
Bewässerung gem. DIN 18919
Wasser kann den vorhandenen Zapfstellen entgeltlich
entnommen werden
Lage der Zapfstellen: im Bereich des Baugeländes
Mindestwassermenge je Arbeitsgang/m²: 20 l
Arbeitsgänge: 15
natürliche Niederschläge sind zu berücksichtigen
durch Rapportzettel anzuzeigen
Neigung der Flächen: bis 1:3

Abrechnung nach Bearbeitungsfläche in der Abwicklung.
Menge: 3500,000 m2

**06.03.0060 Vorratsdüngung der Rasenfläche**
Vorratsdüngung
der gesamten Rasenflächen der Vorposition
in der Fertigstellungspflege
Düngerart: Frisol
Düngermenge: 150g/m2
Neigung der Flächen: eben bis 1:3
Dünger gleichmäßig aufbringen
Abrechnung nach Bearbeitungsfläche in der
Abwicklung
Menge: 3500,000 m2

### Bereich 07 Sonstige Maßnahmen für Außenanlagen

#### Abschnitt 07.01 Baustelleneinrichtung

**07.01.0010 Baustelle einrichten**
Baustelle einrichten
als Gesamtleistung für alle Bauleistungen,
auf den vom AG zugewiesenen Plätzen,
für die Geräte, Werkzeuge und sonstige Betriebsmittel,
die zur vertragsgemäßen Durchführung der Bauleistung
erforderlich sind, auf die Baustelle bringen,
bereitstellen und - soweit der Geräteeinsatz nicht
gesondert berechnet wird - betriebsfertig aufstellen.
Menge: 1,000 psch

**07.01.0020 Baustelle räumen**
Baustelle räumen
Baustelle von allen Geräten, Anlagen, Einrichtungen
und dgl. räumen.
Menge: 1,000 psch

#### Abschnitt 07.02 Sonstiges/ Stundenlohnarbeiten

**07.02.0010 Auszubildender**
Auszubildender
Stunden eines Auszubildenden
Menge: 5,000 h

**07.02.0020 Bauvorarbeiter Berufsgruppe II**
Vorarbeiter
Einsatz eines Bauvorarbeiters
der Berufsgruppe II
Menge: 50,000 h

**07.02.0030 Baufacharbeiter Berufsgruppe V/1**
Baufacharbeiter
Einsatz eines Baufacharbeiters
der Berufgruppe V/1
Menge: 50,000 h

**07.02.0040 Baufacharbeiter Berufsgruppe VI**
Baufacharbeiter
Einsatz eines Baufacharbeiters
der Berufsgruppe VI
Menge: 10,000 h

**07.02.0050 Spezialbaufacharbeiter**
Spezialbaufacharbeiter
Einsatz eines Spezialbaufacharbeiters
der Berufgruppe III/1
Menge: 10,000 h

**07.02.0060 Radladerstunde**
Radlader
Stunden eines Radladers
Motorleistung ca. 37-55 kw
incl. Fahrer
Menge: 5,000 h

**07.02.0070 Minibagger Stunden eines Minibaggers**
Minibagger
Stunden eines Minibaggers
Schaufelinhalt ca. 0,2 m3
incl. Fahrer
Menge: 5,000 h

**07.02.0080 Baggerstunde**
Bagger
Stunden eines Mobil-/Kettenbaggers
Schaufelinhalt ca. 0,5 m3
incl. Fahrer
Menge: 5,000 h

**07.02.0090 LKW 10 t**
LKW
Stunde eines LKW
mit Allradantrieb und Kipper
ca. 10 t Gesamtgewicht
incl. Fahrer
Menge: 5,000 h

**07.02.0100 LKW 17 t**
LKW
Stunden eines LKW
mit Kipper und Allradantrieb
ca. 17 t Gesamtgewicht
incl. Fahrer
Menge: 5,000 h

**07.02.0110 Kompressorstunde**
Kompressor
Einsatz eines Kompressors
Luftleistung 3-6 m3/min
einschl. Bedienung eines Aufbruchhammers
Menge: 1,000 h

**07.02.0120 Pumpe**
*** Bedarfsposition ohne GB
Pumpe
einschl. Zubehör
ohne Bedienung
Förderleistung:
......................................
(vom Bieter anzugeben)
Menge: 1,000 h

**07.02.0130 Statischer Lastplattendruckversuch**
Statischer Lastplattendruckversuch gem. DIN 18134
Menge: 2,000 St

**07.02.0140 Kontrollprüfung mittels dynamischen Lastplattendruckversuch mit kleiner Fallplatte**
Kontrollprüfung
mittels dynamischen Lastplattendruckversuch mit kleiner
Fallplatte durchführen
außerhalb der vertraglich zu erbringenden
Eigenüberwachung, zur zusätzlichen Prüfung
Menge: 2,000 St

**07.02.0150 Kontrollprüfung mittels Künzelung durchführen Künzeltiefe bis 2m**
Kontrollprüfung
mittels Künzelung mit leichter Rammsonde (DPL-5) nach
DIN 4094-3 durchführen außerhalb der vertraglich zu
erbringenden Eigenüberwachung, zur zusätzlichen Prüfung
Menge: 2,000 St

**07.02.0160 Kontrollprüfung mittels Künzelung durchführen Künzeltiefe über 2 m bis 4,5 m**
Kontrollprüfung
mittels Künzelung mit leichter Rammsonde (DPL-5) nach
DIN 4094-3 durchführen außerhalb der vertraglich zu
erbringenden Eigenüberwachung, zur zusätzlichen Prüfung
des übergebenen Baugrundes
Menge: 2,000 St

USt %: 19,00
